# Grasschnitt/Winterdienst/Brückenreinigung ABz 1 - 2026-2029
Angebotsaufforderung (GAEB DA XML 3.2, DA83)
Projekt: 812A126L001
Währung: EUR
Nebenangebote zugelassen: ja
Vergabeart: Öffentliche Ausschreibung
Eröffnung: 26.02.2026 09:15:00
Ende der Zuschlagsfrist: 16.04.2026
Abgabeort: e-vergabeplattform
Auftraggeber: Wasserstraßen- und Schifffahrtsamt, Westdeutsche Kanäle, Emmericher Str. 201, 47138 Duisburg, Telefon 02034540, Fax 02034504333, E-Mail wsa-duisburg-meiderich@wsv.bund.de; Vergabenummer: 812-A1-26-L-001
Erstellt mit: GXML Toolbox V3.3 R20210630, iTWO_64 V10.0.894, 07.01.2026

## LOS 2: WINTERDIENST/BRÜCKENREINIGUNG 2026-2029
Datum: 07.01.2026

### Abschnitt 1 WINTERDIENST

#### Unterabschnitt 1.1 Allgemein

**1.1.10 Rufbereitschaft vorhalten**
Einrichten und Vorhalten einer Rufbereitschaft
für den Winterdienst an Werktagen,
sowie Sonn- und Feiertage.

Zeitraum:
  01.12.2026 - 28.02.2027
  01.12.2027 - 28.02.2028
  01.12.2028 - 28.02.2029

Rufbereitschaftszeitraum:

  00:00 - 24:00 Uhr
Menge: 9,000 Mt

**1.1.20 Fahrtkostenpauschale**
Einmalige Kostenpauschale für die Anfahrt
zu sämtlichen Objekten, je angefordertem
Einsatz im Rahmen des Winterdienstes.
Menge: 20,000 St

**1.1.30 Verkehrsflächen von Laub reinigen**
Laub auf den Verkehrsflächen der Schleusenanlagen
entfernen.
Das Laub mit einer geeigneten Methode
nach Wahl des AN aufnehmen und einer
umweltgerechten Verwertung zuführen.
Fläche: ca. 21.400 m² je Durchgang,
Reinigungsintervall: Ab dem 15.11. eines jeden Jahres
Menge: 3,000 St

**1.1.40 Verkehrsflächen von Streumittel reinigen**
Streumittel aus dem Winterdienst auf den
Verkehrsflächen der Schleusenanlagen entfernen.
Das Streumittel mit einer geeigneten Methode
nach Wahl des AN aufnehmen und einer
umweltgerechten Verwertung zuführen.
Fläche: ca. 21.400 m² je Durchgang
Reinigungsintervall: Ab dem 15.03. eines jeden Jahres
Menge: 3,000 St

**1.1.50 Treppenanlagen von Laub reinigen**
Laub auf den Treppenanlagen entfernen.
Das Laub mit einer geeigneten Methode
nach Wahl des AN aufnehmen und einer
umweltgerechten Verwertung zuführen.
Anzahl: 66 Stück je Durchgang
Reinigungsintervall: Ab dem 15.11. eines jeden Jahres
Menge: 3,000 St

**1.1.60 Treppenanlagen von Streumittel reinigen**
Streumittel aus dem Winterdienst auf Treppenanlagen entfernen,
Das Streumittel mit einer geeigneten Methode
nach Wahl des AN aufnehmen und einer umweltgerechten Verwertung zuführen.
Anzahl: 66 Stück je Durchgang,
Reinigungsintervall: Ab dem 15.03. eines jeden Jahres
Menge: 3,000 St

#### Unterabschnitt 1.2 Schleuse Duisburg -Meiderich

**1.2.10 Schneeräumen auf Verkehrsflächen - Räumbreite 2,50 m**
Die Verkehrsflächen der Schleusenanlagen sind von Schnee zu räumen und zu streuen,
einschl. Fahrbahn der Hafenwegbrücke,
Streugutmenge: 15 g/m²
Das verwendete Streugut ist in die Position einzukalkulieren und wird nicht gesondert berechnet.
Räumbreite: min. 2,50 m,
Fläche: ca. 9.500 m² je Durchgang
Menge: 15,000 St

**1.2.20 Schneeräumen auf Verkehrsflächen - Räumbreite 1,00 m**
Die Verkehrsflächen der Schleusenanlagen sind von Schnee zu räumen und zu streuen,
einschl. westlicher Gehweg der Hafenwegbrücke.
Streugutmenge: 15 g/m³,
Das verwendete Streugut ist in die Position einzukalkulieren und wird nicht gesondert berechnet.
Räumbreite: min. 1,00 m
Fläche: ca. 1.570,00 m² je Durchgang
Menge: 15,000 St

**1.2.30 Schneeräumen auf Treppenanlagen**
Treppenanlagen der Schleusenanlagen und
Schleusenvorhäfen von Schnee räumen und streuen,
Streugutmenge: 90 g je Anlage,
Das verwendete Streugut ist in die Position einzukalkulieren und wird nicht gesondert berechnet.
Treppenlänge: 5 bis 30 Stufen
Anzahl: 30 Stück
Menge: 15,000 St

**1.2.40 Flächen streuen - Streubreite 2,50m**
Verkehrsflächen aus Pos. 1.2.10. streuen,
Streubreite: min. 2,50 m,
Streugutmenge: 15 g/m²,
Das verwendete Streugut ist in die Position einzukalkulieren und wird nicht gesondert berechnet.
Menge: 20,000 St

**1.2.50 Flächen streuen - Streubreite 1,00m**
Verkehrsflächen aus Pos. 1.2.20. streuen,
Streubreite: min. 1,00 m,
Streugutmenge: 15 g/m²,
Das verwendete Streugut ist in die Position einzukalkulieren und wird nicht gesondert berechnet.
Menge: 20,000 St

**1.2.60 Treppenanlage streuen**
Treppenanlagen aus Pos. 1.2.30 streuen,
Streugutmenge: 90 g/Anlage,
Das verwendete Streugut ist in die Position einzukalkulieren und wird nicht gesondert berechnet.
Menge: 20,000 St

#### Unterabschnitt 1.3 Ruhrschleuse Duisburg / Ruhrwehr Duisburg

**1.3.10 Schneeräumen auf Verkehrsflächen - Räumbreite 2,50 m**
Die Verkehrsflächen der Schleusenanlagen sind von Schnee zu räumen und zu streuen,
Streugutmenge: 15 g/m²
Das verwendete Streugut ist in die Position einzukalkulieren und wird nicht gesondert berechnet.
Räumbreite: min. 2,50 m,
Fläche: ca. 7.840 m² je Durchgang
Menge: 15,000 St

**1.3.20 Schneeräumen auf Verkehrsflächen - Räumbreite 1,00 m**
Die Verkehrsflächen der Schleusenanlagen sind von Schnee zu räumen und zu streuen,
Streugutmenge: 15 g/m²
Das verwendete Streugut ist in die Position einzukalkulieren und wird nicht gesondert berechnet.
Räumbreite: min. 1,00 m
Fläche: ca. 1.165 m² je Durchgang
Menge: 15,000 St

**1.3.30 Schneeräumen auf Treppenanlagen**
Treppenanlagen der Schleusenanlagen und
Schleusenvorhäfen von Schnee räumen und streuen,
Streugutmenge: 90 g je Anlage,
Das verwendete Streugut ist in die Position einzukalkulieren und wird nicht gesondert berechnet.
Treppenlänge: 5 bis 30 Stufen
Anzahl: 34 Stück
Menge: 15,000 St

**1.3.40 Flächen streuen - Streubreite 2,50m**
Verkehrsflächen aus Pos. 1.3.10. streuen,
Streubreite: min. 2,50 m,
Streugutmenge: 15 g/m²,
Das verwendete Streugut ist in die Position einzukalkulieren und wird nicht gesondert berechnet.
Menge: 20,000 St

**1.3.50 Flächen streuen - Streubreite 1,00m**
Verkehrsflächen aus Pos. 1.3.20. streuen,
Streubreite: min. 1,00 m,
Streugutmenge: 15 g/m²,
Das verwendete Streugut ist in die Position einzukalkulieren und wird nicht gesondert berechnet
Menge: 20,000 St

**1.3.60 Treppenanlage streuen**
Treppenanlagen aus Pos. 1.3.30. streuen,
Streugutmenge: 90 g/Anlage,
Das verwendete Streugut ist in die Position einzukalkulieren und wird nicht gesondert berechnet.
Menge: 20,000 St

#### Unterabschnitt 1.4 ADN Liegeplatz

**1.4.10 Schneeräumen auf Verkehrsflächen - Räumbreite 2,50 m**
Die Verkehrsflächen des Liegeplatzesan Ruhr km 3,801
sind von Schnee zu räumen und zu streuen,
einschließlich der Zugänge zu den Landgangstegen.
Streugutmenge: 15 g/m²
Das verwendete Streugut ist in die Position einzukalkulieren
und wird nicht gesondert berechnet.
Räumbreite: min. 2,50 m,
Fläche: 1.402 m² je Durchgang
Menge: 15,000 St

**1.4.20 Flächen streuen - Streubreite 2,50m**
Verkehrsflächen aus Pos. 1.4.10. streuen,
Streubreite: min. 2,50 m,
Streugutmenge: 15 g/m²,
Das verwendete Streugut ist in die Position einzukalkulieren und wird nicht gesondert berechnet.
Menge: 20,000 St

### Abschnitt 2 BRÜCKENREINIGUNG

#### Unterabschnitt 2.1 Hafenwegbrücke Nr. 301

**2.1.10 Brückenreinigung Gehwege**
Reinigung der Gehwege
von Streugut und sonstigen Ablagerungen,
einschl. Aufnahme und Entsorgung,
Verfahren nach Wahl des AN,
Fläche: ca. 280 m² je Durchgang,
Reinigungsintervall:
November, Dezember 2026
April, November, Dezember 2027
April, November, Dezember 2028
Menge: 8,000 St

**2.1.20 Brückenreinigung Fahrbahn**
Reinigung der Fahrbahn
von Streugut und sonstigen Ablagerungen,
einschl. Aufnahme und Entsorgung,
mittels Kehrwagen oder vergleichbarem Gerät,
Fläche: ca. 1.240 m² je Durchgang,
Reinigungsintervall:
Dezember 2026
April, Dezember 2027
April, Dezember 2028
Menge: 5,000 St

**2.1.30 Reinigung Straßeneinläufe**
Öffnen und reinigen der Straßeneinläufe,
vorhandene Fangkörbe entnehmen,
leeren und einsetzen.
Anzahl: 36 Stück,
Reinigungsintervall:
November, Dezember 2026
April, November, Dezember 2027
April, November, Dezember 2028
Menge: 8,000 St

**2.1.40 Reinigen/Freistellen Treppenanlagen**
Treppenanlage, einschl. Podeste von Aufwuchs jeglicher Art reinigen, Material laden und einer umweltgerechten Verwertung zuführen.
Angrenzendes Gras und Geäst beidseitig auf 1,5 m Breite und 4,0 m Höhe zurückschneiden.
Reinigungsintervall:
Juli, November 2026
April, Juli, November 2027
April, Juli, November 2028
Pro Durchgang 2 St. Treppenanlagen in unterschiedlichen Längen.
Treppenlänge: Siehe Anlage Treppenanlagen RHK und Ruhr.
Menge: 8,000 St

#### Unterabschnitt 2.2 Ruhrorter Straßen Brücke Nr. 311

**2.2.10 Brückenreinigung Gehwege**
Reinigung der Gehwege
von Streugut und sonstigen Ablagerungen,
einschl. Aufnahme und Entsorgung,
Verfahren nach Wahl des AN,
Fläche: ca. 450 m² je Durchgang,
Reinigunsintervall:
November, Dezember 2026
April, November, Dezember 2027
April, November, Dezember 2028
Menge: 8,000 St

**2.2.20 Reinigung Straßeneinläufe**
Reinigen der Straßeneinläufe,
Im Schrammbord eingelassene
Entwässerungsöffnungen reinigen,
Anzahl: 12 Stück,
Reinigungsintervall:
6 X jährlich, beginnnend Juni 2026
Menge: 16,000 St

**2.2.30 Reinigen/Freistellen Treppenanlagen**
Treppenanlage, einschl. Podeste von Aufwuchs jeglicher Art reinigen, Material laden und einer umweltgerechten Verwertung zuführen.
Angrenzendes Gras und Geäst beidseitig auf 1,5 m Breite und 4,0 m Höhe zurückschneiden.
Reinigungsintervall:
Juli, November 2026
April, Juli, November 2027
April, Juli, November 2028
Pro Durchgang 2 St. Treppenanlagen in unterschiedlichen Längen.
Treppenlänge: Siehe Anlage Treppenanlagen RHK und Ruhr.
Menge: 8,000 St

#### Unterabschnitt 2.3 Vogelheimer Straßen Brücke Nr. 334

**2.3.10 Brückenreinigung Gehwege**
Reinigung der Gehwege
von Streugut und sonstigen Ablagerungen,
einschl. Aufnahme und Entsorgung,
Verfahren nach Wahl des AN,
Fläche: ca. 300 m² je Durchgang,
Reinigungsintervall:
1 X monatlich, beginnend Mai 2026
Menge: 32,000 St

**2.3.20 Brückenreinigung Fahrbahn**
Reinigung der Fahrbahn
von Streugut und sonstigen Ablagerungen,
einschl. Aufnahme und Entsorgung,
mittels Kehrwagen oder vergleichbarem Gerät,
Fläche: ca. 520 m² je Durchgang,
Reinigungsintervall:
1 X monatlich, beginnend Mai 2026
Menge: 32,000 St

**2.3.30 Reinigung Straßeneinläufe**
Öffnen und reinigen der Straßeneinläufe,
vorhandene Fangkörbe entnehmen,
leeren und einsetzen.
Anzahl: 8 Stück,
Reinigunsintervall:
6 X jährlich, beginnend Mai 2026
Menge: 16,000 St

**2.3.40 Reinigen/Freistellen Treppenanlage**
Reinigung der Treppenanlage,
Reinigungsintervall:
Juli, November 2026
April, Juli, November 2027
April, Juli, November 2028
Pro Durchgang 1 St. Treppenanlage.
Treppenlänge: Siehe Anlage Treppenanlagen RHK und Ruhr.
Menge: 8,000 St
